# Lüdenscheider Straße 17 - Umbau Kita
Angebotsaufforderung (GAEB DA XML 3.3, DA83)
Projekt: 2320
Währung: EUR
Vergabeart: Öffentliche Ausschreibung
Erstellt mit: GXML Toolbox V3.3 R20220330, ORCA AVA 27 27.00.00, 05.02.2026

## BVB Besondere Vertragsbedingungen
1. Art und Umfang der Leistung (§ 1 VOB/B)

Die Vertragsleistung umfasst alle Leistungen und Lieferungen, die erforderlich sind, um das Gewerk funktionsfähig herzustellen. Unvollständigkeiten, Unklarheiten und Widersprüche sind dahingehend aufzulösen, dass eine den übrigen Vorschriften des Vertrages entsprechenden funktionsfähige Leistung geschuldet wird.

2. Mengenabweichungen (§ 2 Abs. 3 VOB/B)

Die Klausel "Massenänderungen - auch über 10% - sind vorbehalten und berechtigen nicht zu einer Preiskorrektur" ist unwirksam.

3. Ausführungsunterlagen (§ 3 Abs. 5 und 6 VOB/B)

Der Ausführung dürfen nur Unterlagen zugrunde gelegt werden, die vom Auftraggeber als zur Ausführung bestimmt gekennzeichnet sind.

Sämtliche Maße sind vom Auftragnehmer am Bau zu prüfen.

Der Auftragnehmer hat auf Verlangen des Auftraggebers einen Baustelleneinrichtungsplan und ein Geräteverzeichnis zu erstellen und dem Auftraggeber zu übergeben.

Der Auftragnehmer hat auf Verlangen des Auftraggebers einen Bauterminplan für seine Leistungen zu erstellen und dem Auftraggeber zu übergeben.

Dieser Bauterminplan muss Abhängigkeiten zu Vorleistungen anderer Gewerke berücksichtigen und - sofern erforderlich - Trockenzeiten, Lieferzeiten und dergleichen enthalten.

4. Werbung (§ 4 Abs. 1 VOB/B)

Werbung auf der Baustelle ist nur nach vorheriger Zustimmung des Auftraggebers zulässig.

5. Umweltschutz (§ 4 Abs. 2 und 3 VOB/B)

Der Auftragnehmer hat zum Schutz der Umwelt, Landschaft und Gewässer die durch die Arbeiten verursachten Beeinträchtigungen auf das unvermeidliche Mindestmaß zu beschränken.

Der Auftragnehmer hat behördliche Anordnungen oder Ansprüche Dritter dem Auftraggeber unverzüglich schriftlich mitzuteilen.

6. Benutzung von Arbeitsplätzen (§ 4 Abs. 4 VOB/B)

Der Auftraggeber stellt dem Auftragnehmer die notwendigen Arbeitsplätze gemäß § 4 Abs. 4 VOB/B unentgeltlich zur Verfügung.

7. Benutzung von Lagerplätzen (§ 4 Abs. 4 VOB/B)

Der Auftraggeber stellt dem Auftragnehmer die notwendigen Lagerplätze gemäß § 4 Abs. 4 VOB/B unentgeltlich zur Verfügung.

8. Benutzung von Wasser- und Energieanschlüssen (§ 4 Abs. 4 VOB/B)

Die Anschlussanlagen für Wasser und Energie (wie im LV beschrieben) werden bauseits gestellt.

Von den Kosten hierfür sowie für die Verbrauchskosten trägt der Auftragnehmer einen Betrag von  0,4 % seiner Schlussrechnungssumme.

9. Baureinigung und Abfallbeseitigung

Dem Auftragnehmer obliegt die Baureinigung nach Abschnitt 4.1 der DIN 18299 (aktuelle Fassung) und der einschlägigen gewerkespezifischen Allgemeinen Technischen Vertragsbedingungen für Bauleistungen (VOB/C). Kommt der AN dem innerhalb einer angemessenen, ihm gesetzten Frist samt Kündigungsandrohung nicht nach, ist der Auftraggeber zur Teilkündigung und anschließenden Selbstbeseitigung auf Kosten des Auftragnehmers berechtigt.

Dabei werden vom Auftraggeber die tatsächlich entstandenen Kosten zugrunde gelegt.

Der Auftragnehmer wird sich bemühen, bei der Erbringung seiner Leistung Abfälle zu vermeiden.

Der Auftragnehmer trifft alle erforderlichen Vorkehrungen, um Bau- und Abbruchabfälle nach den geltenden Vorschriften getrennt zu erfassen und zu halten sowie einer sachgerechten Entsorgung zuzuführen.

Die nach den abfallrechtlichen Bestimmungen zum Nachweis einer ordnungsgemäßen Entsorgung erforderlichen Erklärungen, Bestätigungen, Belege usw. sind dem Auftraggeber vorzulegen.

10. Weitervergabe an Nachunternehmer (§ 4 Abs. 8 VOB/B)

Der Auftragnehmer darf Leistungen nur an Nachunternehmer übertragen, die fachkundig, leistungsfähig und zuverlässig sind; dazu gehört auch, dass sie ihren gesetzlichen Verpflichtungen zur Zahlung von Steuern und Sozialabgaben nachgekommen sind und die gewerberechtlichen Voraussetzungen erfüllen. Der Auftragnehmer hat vor der beabsichtigten Übertragung Art und Umfang der Leistungen sowie Name, Anschrift und Berufsgenossenschaft (einschließlich Mitgliedsnummer) des hierfür vorgesehenen Nachunternehmers dem Auftraggeber schriftlich bekannt zu geben.

Beabsichtigt der Auftragnehmer Leistungen zu übertragen, auf die sein Betrieb eingerichtet ist, hat er vorher die schriftliche Zustimmung des Auftraggebers gemäß § 4 Abs. 8 Nr. 1, Satz 2 VOB/B einzuholen.

Der Auftragnehmer muss sicherstellen, dass der Nachunternehmer die ihm übertragenen Leistungen nicht weitervergibt, es sei denn, der Auftraggeber hat zuvor schriftlich zugestimmt.

Bei Verstößen des Auftragnehmers oder der von ihm beauftragten Nachunternehmer gegen die sich aus dem Vertrag ergebenden Bedingungen für die Beauftragung von Nachunternehmern, hat der Auftragnehmer eine Vertragsstrafe gemäß besonders anzufertigender Urkunde zu zahlen.

Ist darauf zu achten, dass bei der Ausführung von Arbeiten, täglich ein Mitarbeiter vor Ort ist, welcher der deutschen Sprache mächtig ist.

11. Ausführung der Leistung (§ 4 Abs. 10 VOB/B)

Für die Teile der Leistung, die durch die weitere Ausführung der Prüfung und Feststellung entzogen werden, wird die gemeinsame Feststellung auf der Baustelle über deren Zustand, ihre Vertragsmäßigkeit sowie deren Art und Umfang verlangt. Der Auftragnehmer hat die gemeinsame Feststellung rechtzeitig zu beantragen.

12. Ausführungsfristen (§ 5 VOB/B)

Der Auftragnehmer ist verpflichtet, mit der Herstellung nach Erteilung des Zuschlags alsbald zu beginnen und in einer angemessenen Zeit zügig zu Ende zu führen.

13. Vertragsstrafe (§ 11 VOB/B)

Der Auftraggeber ist berechtigt, für jeden Fall der vom Auftragnehmer verschuldeten Überschreitung des Endtermins als Vertragsstrafe 0,2 % der Netto-Auftragssumme je Werktag der Überschreitungszeit geltend zu machen, insgesamt jedoch höchstens 5 % der Netto-Auftragssumme. Die Vertragsstrafe für die nicht fristgerechte Erfüllung kann neben dem Anspruch auf Erfüllung geltend gemacht werden. Dem Auftragnehmer bleibt der Mitverursachungs-/ Mitverschuldenseinwand erhalten.

a) Der Auftraggeber ist berechtigt, für jeden Fall der vom Auftragnehmer verschuldeten Überschreitung einer Einzelfrist als Vertragsstrafe 0,3 % je Werktag der bis zu diesem Zeitpunkt vom Auftraggeber vertragsgemäß zu leistenden gesamten Bruttoschlussrechnungssumme geltend zu machen, insgesamt jedoch höchstens 5 % der bis zu diesem Zeitpunkt vom Auftraggeber vertragsgemäß zu leistenden Bruttoschlussrechnungssumme.
b) Die nach dem vorstehenden Absatz fällig werdende Vertragstrafe ist dann nicht verwirkt, wenn die in diesem Vertrag vereinbarte Ausführungsfrist eingehalten wird. Das gilt nicht, wenn durch die vom Auftragnehmer zu vertretende Versäumung einzelner Einzelfristen der im Bauzeitenplan festgelegte Arbeitsbeginn für andere Gewerke verschoben wird oder dem Auftraggeber ein Verzugsschaden entsteht.
c) Der bei der Abnahme auszusprechende Vorbehalt der Geltendmachung kann noch bis zur Fälligkeit der Schlussrechnung erklärt werden.
d) Die Einhaltung der Zwischentermine ist aus den nachfolgend erläuterten Gründen für das Bauvorhaben von ganz besonderer Bedeutung, weshalb eine Pönalisierung auch der Zwischentermine vereinbart wird

Der Auftraggeber ist berechtigt, für jeden vom Auftragnehmer auf der Baustelle eingesetzten Schwarzarbeiter als Vertragsstrafe 0,2 % der Netto-Auftragssumme je Werktag und Mann geltend zu machen, insgesamt jedoch höchstens 10 % der Netto-Auftragssumme, maximal aber 250.000,-EUR.

Die Vertragsstrafe ist spätestens bei der Abnahme vorzubehalten und kann von der sich aus der Schlussrechnung ergebenden noch offenen Werklohnforderung des Auftragnehmers in Abzug gebracht werden.

Wenn es sich bei dem Auftragnehmer um einen Kaufmann im Sinne des Handelsgesetzbuches handelt und er aus Anlass der Vergabe eine Abrede getroffen hat, die eine unzulässige Wettbewerbsbeschränkung darstellt, hat er 3 % der Auftragssumme an den Auftraggeber zu zahlen. Ansprüche auf einen höheren Schadensersatz bleiben unberührt.
Wenn es sich bei dem Auftragnehmer um einen Nichtkaufmann handelt und er aus Anlass der Vergabe eine Abrede getroffen hat, die eine unzulässige Wettbewerbsbeschränkung darstellt, hat er 3 % der Auftragssumme an den Auftraggeber zu zahlen, es sei denn, dass ein Schaden in anderer, niedrigerer Höhe nachgewiesen wird.

14. Verteilung der Gefahr (§ 7 VOB/B), Bauwesenversicherung

Vom Auftraggeber beigestellte Baustoffe hat der Auftragnehmer gegen Diebstahl und andere Schäden zu schützen

Der AG hat eine Bauwesenversicherung abgeschlossen, welche die Leistungen des Auftragnehmers mit abdeckt. Die Selbstbeteiligung beträgt pro Versicherungsfall 500 Euro.
Sofern der AN durch einen Versicherungsfall betroffen ist, trägt er diesen Selbstbehalt im Verhältnis zum Auftraggeber. Der Auftragnehmer beteiligt sich an der Versicherungsprämie mit 0,3 % Euro. Der Betrag kommt von der Schlussrechnung in Abzug.

15. Haftung (§ 10 Abs. 2 VOB/B)

Der Auftragnehmer ist verpflichtet, eigenverantwortlich alle notwendigen Sicherheitsvorkehrungen im eigenen Leistungsbereich zu treffen, um Schäden von Personen und Sachen innerhalb des Baugeländes und des Baubereichs abzuwenden (Verkehrssicherungspflicht). Der Auftragnehmer stellt den Auftraggeber im Innenverhältnis von sämtlichen Schadensersatzansprüchen aus schuldhafter Verkehrssicherungspflichtverletzung im eigenen Leistungsbereich frei, insbesondere bei etwaigen von ihm schuldhaft verursachten Schäden an Nachbargebäuden oder -grundstücken (vgl. § 10 Abs. 2, Satz 1, Halbsatz 2 VOB/B).

Der Auftragnehmer hat Bauunfälle, bei denen Personen- oder Sachschäden entstanden sind, dem Auftraggeber unverzüglich mitzuteilen.

16. Abnahme (§ 12 VOB/B)

Die Abnahme erfolgt förmlich unter Erstellung eines von beiden Vertragspartnern zu unterzeichnenden Protokolls. Die Abnahme ist innerhalb einer Frist von zwölf Werktagen nach Fertigstellungsmeldung durch den Auftragnehmer durchzuführen, wenn einer der Vertragspartner die Vornahme der Abnahme verlangt.

Wenn sich die Vertragspartner über den Abnahmetermin nicht einigen, wird dieser vom Auftraggeber unter Beachtung einer ausreichenden und § 12 Abs. 1 VOB/B beachtenden Frist festgesetzt und der Auftragnehmer hierzu geladen.

Die Abnahme kann auch in Abwesenheit des Auftragnehmers durchgeführt werden, wenn der Abnahmetermin vereinbart war oder der Auftraggeber mit genügender Frist hierzu geladen hatte. Das Ergebnis der Abnahme ist dem Auftragnehmer dann alsbald mitzuteilen.

Die Abnahme kann wegen nicht vollständig erbrachter Leistung oder wesentlicher Mängel verweigert werden. Wird die Abnahme in dieser Weise verweigert, so hat der Auftragnehmer dem Auftraggeber nach Leistungserbringung oder Mängelbeseitigung wiederum schriftlich die Fertigstellung mitzuteilen.

17. Mängelansprüche und deren Verjährung (§ 13 Abs. 1, 4 und 7 VOB/B)

Die Sachmängelhaftung bestimmt sich nach § 13 VOB/B. Als Verjährungsfrist für Mängelansprüche wird generell die Dauer von 5 Jahren, beginnend ab der Abnahme, vereinbart. Diese Dauer der Gewährleistung wird ausdrücklich auch vereinbart für wartungsrelevante Teile, selbst wenn der Auftraggeber dem Auftragnehmer die Wartung derselben nicht übertragen hat.

18. Abrechnung (§ 14 VOB/B)

Ein Aufmaß wird entsprechend ATV DIN 18299 Abschnitt 5 generell nur dann durchgeführt, wenn keine Zeichnungen vorliegen, denen die ausgeführte Leistung entspricht.

Das Aufmaß wird von den Vertragspartnern gemeinsam genommen und ist bei Einvernehmen anerkannte Berechnungsgrundlage für die Abrechnung. Beiden Vertragspartnern wird deshalb das Recht zum Bestreiten des Aufmaßergebnisses nicht genommen.

Aus Abrechnungszeichnungen oder anderen Aufmaßunterlagen müssen alle Maße, die zur Prüfung einer Rechnung nötig sind, unmittelbar zu ersehen sein.

Die Originale der Aufmaßblätter, Wiegescheine und ähnlicher Abrechnungsbelege erhält der Auftraggeber, die Durchschriften der Auftragnehmer.

Bei Aufmaß und Abrechnung sind Längen und Flächen mit zwei Stellen nach dem Komma, Rauminhalte und Gewichte mit drei Stellen nach dem Komma zu berechnen. Geldbeträge sind auf zwei Stellen nach dem Komma zu runden.

Rechnungen sind ihrem Zweck nach als Abschlags-, Teilschluss oder Schlussrechnung zu bezeichnen. Die Abschlags- und Teilschlussrechnungen sind durchlaufend zu nummerieren.

Alle Rechnungen sind in 1-facher Ausfertigung und an den Auftraggeber adressiert einzureichen.

Die notwendigen Rechnungsunterlagen (z.B. Mengenberechnungen, Abrechnungszeichnungen, Handskizzen) sind in 1-–facher Ausfertigung den Rechnungen beizufügen.

Die Rechnungen sind mit den Vertragspreisen ohne Umsatzsteuer aufzuführen; der Umsatzsteuerbetrag ist am Schluss der Rechnung mit dem Steuersatz einzusetzen, der zum Zeitpunkt des Entstehens der Steuer, bei Schlussrechnungen zum Zeitpunkt des Bewirkens der Leistung gilt.

Beim Überschreiten von Vertragsfristen, die der Auftragnehmer zu vertreten hat, wird die Differenz zwischen dem aktuellen Umsatzsteuerbetrag und dem beim Fristablauf maßgebenden Umsatzsteuerbetrag nicht erstattet.

In jeder Rechnung sind Umfang und Wert aller bisherigen Leistungen und die bereits erhaltenen Zahlungen mit gesondertem Ausweis der darin enthaltenen Umsatzsteuerbeträge anzugeben.

Die Schlussrechnung ist vom Auftragnehmer in prüfbarer Form innerhalb von 20 Werktagen nach Fertigstellung vorzulegen.

Der Auftragnehmer verpflichtet sich, jede vom zuständigen Finanzamt vorgenommene Änderung in Bezug auf eine vorgelegte Freistellungsbescheinigung ( 48b EStG) dem Auftraggeber unverzüglich schriftlich mitzuteilen.

19. Stundenlohnarbeiten (§ 15 VOB/B)

Für im Vertrag nicht vorgesehene Leistungen (Nachträge) gilt § 2 Abs. 6 VOB/B. Für diese sind grundsätzlich mengenbezogene Einheitspreise anzubieten. Eine Abrechnung als Stundenlohnarbeiten ist nur nach ausdrücklicher vorheriger Zustimmung des Auftraggebers zulässig.

Für nicht ausdrücklich abgeforderte Stundenlohnarbeiten besteht keinerlei Vergütungsanspruch des AN.

Bei Stundenlohnarbeiten gelten die vereinbarten Verrechnungssätze unabhängig von der Anzahl der geleisteten Stunden.

Der Auftragnehmer hat über Stundenlohnarbeiten arbeitstäglich Stundenlohnzettel in zweifacher Ausfertigung einzureichen. Diese müssen außer den Angaben nach § 15 Abs. 3 VOB/B enthalten:
das Datum, die Bezeichnung des Ausführungsortes innerhalb der Baustelle, die Art der Leistung, die Namen der Arbeitskräfte und deren Berufs-, Lohn oder Gehaltsgruppe, die geleisteten Arbeitsstunden je Arbeitskraft, ggf. aufgegliedert nach Mehr-, Nacht-, Sonntags- und Feiertagsarbeit, sowie nach im Verrechnungssatz nicht enthaltenen Erschwernissen und die Gerätekenngrößen.

Stundenlohnrechnungen müssen entsprechend den Stundenlohnzetteln aufgegliedert werden.

Die Originale der Stundenlohnzettel behält der Auftraggeber, die bescheinigten Durchschriften erhält der Auftragnehmer.

Die Abzeichnung von Stundenlohnzetteln durch den Auftraggeber oder den Bauleiter und die damit verbundene Anerkenntniswirkung betreffen nur Art und Umfang der erbrachten Leistung. Es bleibt die Prüfung vorbehalten, ob es sich bei den bescheinigten Arbeiten überhaupt um vergütungspflichtige Leistungen handelt und ob diese dann auf Stundenlohn- oder Einheitspreisbasis abzurechnen sind.
Eine Abzeichnung des Bautagebuches bedeutet keine Anerkenntnis der Stunden.

Später verdeckte oder untergegangene Leistungen
Werden Leistungen in Form von Stundenlohnarbeiten erbracht, die später nicht mehr nachvollziehbar sind (Abbruchleistungen, später überdeckte Leistungen), so sind vom AN geeignete Maßnahmen zur Dokumentation der erbrachten Leistung zu ergreifen, beispielsweise eine Fotodokumentation mit Handykamera. Kann der AN seinen Vergütungsanspruch mangels Beleg über die Leistungserbringung nicht belegen, so entfällt die Vergütung!

Vergütung von Stundenlohnaufwendungen
Nicht vergütet werden
- Aufsichtsstunden (Bauleiter, Polier o. Ä.),
- Überstundenzuschläge,
- Anmarsch, Fahrzeiten, Materialbesorgung,
- Materialtransport, Gerätetransport,
- sonstige Vorbereitungsarbeiten, wie Werkzeuge herrichten u. ä.

Vergütet werden die tatsächlich am Arbeitsplatz anfallende Arbeitszeit, verwendetes Material für diese Leistungen (nach LV oder nachrangig Tagespreis des Baustoffhandels).

Der Verrechnungssatz für die jeweilige Arbeitskraft umfasst sämtliche Aufwendungen, insbesondere den tatsächlichen Lohn einschließlich:
- Lohn- und Gehaltskosten,
- alle Sozialkosten,
- Erschwernis- und sonstige Zuschläge,
- Lohnnebenkosten (Auslösungen, Wegegelder, Unterkunfts- und Übernachtungsgelder usw.),
- Wagnis und Gewinn.

Eine Einrechnung der Stundenlohnarbeiten in die LV-Summe (Angebot bzw. Auftrag) berechtigt nicht zur Ausführung dieser Arbeiten. Die Leistungen sind als Eventualposition zu verstehen und können ggf. auch unausgeführt bleiben, in diesem Fall erfolgt dann keine Abrechnung.

Nicht fristgemäß vorgelegte Stundenzettel werden nicht anerkannt.

20. Zahlungen, Vorauszahlungen (§ 16 VOB/B)

Der Anspruch auf Schlusszahlung wird innerhalb von 30 Tagen nach Zugang der Schlussrechnung fällig.

Alle Zahlungen werden bargeldlos in Euro geleistet.

Als Tag der Zahlung gilt bei Überweisung von einem Konto der Tag, an dem das Geldinstitut den ausführbaren Zahlungsauftrag erhalten hat.

Die Zahlungsfrist ist gewahrt, wenn der Auftraggeber innerhalb der Zahlungsfristen einen Verrechnungsscheck per Post an den Auftragnehmer abgesandt hat.

Bei Arbeitsgemeinschaften werden Zahlungen mit befreiender Wirkung für den Auftraggeber an den für die Durchführung des Vertrages bevollmächtigten Vertreter der Arbeitsgemeinschaft oder nach dessen schriftlicher Weisung geleistet. Dies gilt auch nach Auflösung der Arbeitsgemeinschaft.

Der Auftragnehmer erhält Abschlagszahlungen entsprechend dem Bruttowert der jeweils durch prüfbare, an den Auftraggeber adressierte Rechnung nachgewiesenen vertraglichen Leistungen abzüglich eines 10%igen Einbehalts.

Der Auftragnehmer gewährt dem Auftraggeber ein Skonto in Höhe von (siehe Bauvertrag) % der Auftragssumme bei Zahlungen innerhalb von 18 Tagen nach Rechnungszugang beim Auftraggeber, wobei die Gutschrift auf dem Konto des Auftragnehmers oder der Scheckeingang entscheidet.

Das Bautagebuch ist der Schlussrechnung beizufügen.

Die Aufrechnung mit vom Auftraggeber bestrittenen Gegenansprüchen des Auftragnehmers ist ausgeschlossen.

21. Sicherheitsleistung (§ 17 VOB/B)

Der Auftraggeber darf als Sicherheit für die vertragsgemäße Erfüllung der Leistungen bis zur Abnahme 10 % der Bruttoauftragssumme (einschl. erteilter Nachtragsaufträge) einbehalten.

Der Einbehalt darf vom Auftragnehmer gegen Übergabe einer unbedingten, unbefristeten, unwiderruflichen selbstschuldnerischen und hinterlegungsklauselfreien Bürgschaft eines in der Europäischen Union zugelassenen Kreditinstituts oder Kreditversicherers abgelöst werden.

Der Auftraggeber darf als Sicherheit für die vertragsgemäße Erfüllung der Sachmängelansprüche auf die Dauer der Gewährleistungszeit zuzüglich der sich durch Hemmung oder Neubeginn ergebenden Verlängerung, beginnend mit der Abnahme der Bauleistung, 5 % der Bruttoabrechnungssumme einbehalten.

Der Einbehalt darf vom Auftragnehmer gegen Übergabe einer unbedingten, unbefristeten, unwiderruflichen selbstschuldnerischen und hinterlegungsklauselfreien Bürgschaft eines in der Europäischen Union zugelassenen Kreditinstituts oder Kreditversicherers abgelöst werden.

22. Änderung der Vertragspreise

Lohn- und Stoffpreisgleitklauseln (Material- und Transportgleitklauseln) werden nicht vereinbart. Die vereinbarten Preise sind - von § 2 Abs. 3 VOB/B und sonst in der VOB/B vorgesehenen wie auch sich sonst nach allgemeinen Rechtsgrundsätzen ergebenden Preisänderungsmöglichkeiten abgesehen - Festpreise.

23. Verträge mit ausländischen Auftragnehmern (§ 18 VOB/B)

Für die Auslegung des Vertrags ist ausschließlich der in deutscher Sprache verfasste Wortlaut der Vergabeunterlagen verbindlich.

Erklärungen und Verhandlungen erfolgen in deutscher Sprache.

Für die Regelung der vertraglichen und außervertraglichen Beziehungen zwischen den Vertragspartnern gilt ausschließlich das Recht der Bundesrepublik Deutschland.

## ZTV Maler-/Lackiererarbeiten
Zusätzliche Technische Vertragsbedingungen
Maler-/Lackiererarbeiten

1 Grundlagen
Für die Leistungen dieses Gewerks gelten die VOB Teil C, insbesondere
- ATV DIN 18363: Maler-/Lackiererarbeiten,
- ATV DIN 18364: Korrosionsschutzarbeiten an Stahlbauten,
- ATV DIN 18366: Tapezierarbeiten
und die Allgemein Anerkannten Regeln der Technik.

Ergänzend hierzu gelten die Regelwerke der nachstehend genannten Herausgeber in der zum Zeitpunkt der Ausführung gültigen Fassung als Grundlage von Kalkulation und Arbeitsausführung:
- BAF: Bundesverband Ausbau und Fassade im ZDB,
- BAKT: Bundesarbeitskreis Trockenbau,
- bauforumstahl e. V.,
- BFS: Bundesausschuss Farbe und Sachwertschutz e. V.,
- Bundesverband Farbe Gestaltung Bautenschutz,
- Bundesverband Korrosionsschutz e. V.,
- Deutsche Bauchemie e. V.,
- DGUV: Deutsche Gesetzliche Unfallversicherung e. V.,
- DIN: Deutsches Institut für Normung e. V.,
- ift Rosenheim GmbH,
- Institut Feuerverzinken GmbH, Industrieverband Feuerverzinken e. V.,
- IVD: Industrieverband Dichtstoffe e. V.,
- RAL: Deutsches Institut für Gütesicherung und Kennzeichnung e. V.

2 Vorbereitung und Planung
Der AN hat den AG auf die für die angebotenen Leistungen erforderlichen bauseitigen Vorleistungen rechtzeitig hinzuweisen.

Vor Beginn der Arbeiten sind vom AN folgende Themen zu prüfen und ggf. zu planen:
- Überprüfung der Materialverträglichkeit und Eignung der Beschichtungssysteme für die beschriebenen Untergründe,
- Überprüfung der Beschichtungssysteme hinsichtlich der Verwendbarkeit an den jeweiligen Einbauorten,
- Abstimmen eines Farbkonzeptes zur Berücksichtigung bei der Auswahl der Beschichtungssysteme,
- Abstimmung verschiedener Beschichtungssysteme hinsichtlich der Aufbringreihenfolge,
- Überprüfung aller Untergründe auf Trag- und Haftzugfestigkeit sowie auf Eignung gemäß DIN 18363,
- Außenanstriche unter Einhaltung von Wasserfestigkeit, bleibender Schutz gegen Schlagregen und sonstige Bewässerung, Wasserdampf-Diffusionsanforderung und Farbechtheit,
- Schützen der Flächen gegen Veränderung durch Abdeckungen oder Flüssigfolien sowie eine fotografische Dokumentation.

3 Ausführung und Konstruktion
3.1 Ausführung
3.1.1 Allgemeine Hinweise
Der AN soll für den Beschichtungsaufbau einschließlich Haftgrund, Abtönstoffen und dergleichen Produkte desselben Herstellers und derselben Produktlinie verwenden, um das System als Ganzes zu erhalten. Bei nicht eindeutigen Produktbezeichnungen ist auf Verlangen die Bindemittelbasis nachzuweisen.

Sämtliche erforderlichen Schutzmaßnahmen im Zusammenhang mit den Maler- und Lackierarbeiten für Bauteile und Einrichtungen werden nicht gesondert vergütet. Dies gilt auch für das Abkleben von Fenstern, Fassaden, Türen, Bodenbelägen usw.

Die Abdeckungen von Steckdosen, Schaltern, Gurtwicklern usw. sowie sämtliche Türdrücker, Rosetten und eingelegten Dichtungen sind vom AN im Rahmen seiner Leistungen vor Arbeitsausführung zu entfernen und nach Arbeitsende wieder zu montieren. Selbes gilt im Außenbereich für vorhandene Hausnummern, Außenleuchten usw. Bei Lackarbeiten an Türen sind deren Beschläge vor Ausführung der Arbeiten vollständig zu entfernen.

Beim Aus- und Einbau von Dichtungen ist (z. B. durch Nummerierung) zu gewährleisten, dass sie am Herkunftsort wieder eingebaut werden.

Glas- und Aluminiumflächen sind bei Verwendung silikat- bzw. kalkhaltiger Anstrichstoffe durch Abkleben zu schützen.

Flexible Dichtungen dürfen nicht mit Lösungsmitteln auf Nitrozellulosebasis in Verbindung kommen.

Als Gefahrstoffe nach der GefStoffV oder den TRGS einzuordnende Anstrichstoffe und Lösungsmittel dürfen grundsätzlich nur in Originalgebinden auf der Baustelle verarbeitet werden. Ist eine Umfüllung nicht zu vermeiden, müssen die Behälter wie das Originalgebinde gekennzeichnet sein. Über den Verbleib von Reststoffen kann die Bauleitung einen Nachweis verlangen.

Fassadenbeschichtungen dürfen nicht bei starker Sonneneinstrahlung durchgeführt werden. Erforderlichenfalls ist in Absprache mit der Bauleitung eine Verschattung durch Planen o. Ä. vorzunehmen.

Zur Ausbesserung von kleinen Schäden, die beim Abrüsten entstehen, sowie zum Schließen von Befestigungslöchern - diese Arbeiten werden wegen der Geringfügigkeit vom Gerüstbauer durchgeführt - hat der AN Kleinstmengen des verwendeten Materials in der Originalfarbe der Bauleitung zu überlassen. Eine gesonderte Vergütung erfolgt nur, wenn die Menge 20 % eines Gebindes oder - bei Siloware - 10 kg übersteigt.

Strahlmittelrückstände sind so aufzunehmen, zu sammeln und nach landesrechtlichen Bestimmungen abzufahren, dass keine schädliche Belastung der Umwelt entsteht. Zeigt sich, dass die Rückstände als gefährlicher Abfall einzustufen sind, ist zur Abstimmung des weiteren Vorgehens der AG einzubeziehen.
Ein Verteilen der Strahlmittelrückstände im umliegenden Verkehrsraum, in Poren, Fugen und dergleichen sowie auf dem Gerüst ist aus diesem Grund durch geeignete Schutzmaßnahmen zu vermeiden.

Einbauteile, die korrosionsgefährdet und nach dem Einbau nicht mehr zugänglich sind, sind vorlaufend zu beschichten.

Einzelteile aus Holz, wie Scheuerleisten, Ortbretter u. A., erhalten den Deckanstrich grundsätzlich erst nach ihrer Befestigung, damit auch die Befestigungsmittel beschichtet sind.

Für die Fassadenreinigung muss der Bieter in der Lage sein, kurzfristig eine Probefläche nach dem ausgeschriebenen Verfahren zu reinigen bzw. vorzubehandeln.

3.1.2 Untergrund, Vorleistungen, Vorbereitung
Sämtliche Lackierungs-, Tapezier- und Malerarbeiten schließen die jeweils nötige Untergrundvorbehandlung (Schleifen, Grundieren usw.) ein, soweit die Untergründe aus den Unterlagen erkennbar sind. Bei Lackerneuerungsarbeiten sind das Entfernen loser Altanstriche, ggf. durch Abbrennen, sowie der Anschliff enthalten.

Sind Untergründe zu entkalken, so ist dazu die Verwendung eines speziellen Kalk-Entfernungsmittels vorgeschrieben; Salzsäure - auch verdünnt - ist grundsätzlich nicht zugelassen. Es ist ausreichend nachzuwaschen.

Sind Beschichtungen durch Abbeizen, Abbrennen oder Abschleifen zu entfernen, so erfolgt dies stets bis auf den unbeschichteten Untergrund.

Bei dunklen Tönungen ist ein Zwischenanstrich grundsätzlich im Farbton der Schlussbeschichtung auszuführen.

Werden im Leistungsverzeichnis Stärken der Tönungen angegeben, so gelten folgende Unterteilungen, wobei ein fließender Übergang möglich ist, für deckende Beschichtungen (als Orientierung):
helle Tönung: RAL 1004-1015; Hellbezugswert > 80
mittlere Tönung: RAL 2002-3000; 20 < Hellbezugswert < 80
dunkle Tönung: RAL 3003-8003; Hellbezugswert < 20

Der AN prüft vor Ausführung von oberflächensichtig verbleibenden Arbeiten, ob in der späteren Nutzung Streiflicht entstehen kann oder als künstliche Beleuchtung geplant ist. In diesem Fall sind Oberflächen streiflichttauglich herzustellen.

Im Innenbereich sind bei Holzuntergründen und nachfolgenden deckenden Lackierungen Löcher und Risse mit einem für den Untergrund geeigneten Holzkitt in passendem Farbton auszufüllen; bei lasierenden Anstrichen ist zuvor eine Absprache mit dem AG erforderlich. Letzteres gilt auch bei festgestellten Rissen im Außenbereich.

Schleifarbeiten auf Hölzern sind nur in Holzfaserrichtung zulässig, Farbabtrag mit Winkelschleifern, rotierenden Bürsten etc. ist unzulässig.

Furnierte Flächen dürfen vor dem Beizen nicht gewässert werden.

Sieht der AN Abbeizen durch Flammstrahlen vor, so ist eine ausdrückliche Genehmigung des AG einzuholen.

Können Gegenstände nicht in Strahlräumen gestrahlt werden, so ist vom AN zu gewährleisten, dass unbeteiligte Personen nicht gefährdet werden.

Bei allen mechanischen Entrostungsverfahren ist das Nachreinigen mit trockener, ölfreier Druckluft oder Absaugen einzukalkulieren. Bei maschineller mechanischer Entrostung ist zu sichern, dass die Oberflächen nicht beschädigt und nicht poliert werden.

Für konstruktive Stahlbauten sind keine Roststabilisatoren oder Penetriermittel zu verwenden.

Bei Stahlblech, Walzprofilen u. Ä. umfasst das Reinigen auch das Entfernen einer etwa vorhandenen Walzhaut sowie von Öl, Fett oder Staub. Strahlverfahren, auch Flammstrahlen, dürfen nur nach ausdrücklicher Zustimmung durch den AG angewendet werden.

3.1.3 Material, Güte, Nutzungsqualität, Oberfläche
Die Materialien müssen umweltfreundlich sein. Alle Anstriche und Beschichtungen sind entsprechend dem für die Nutzung vorgesehenen Systemaufbau des Herstellers auszuführen. Abweichungen bedürfen der ausdrücklichen Zustimmung des AG.

Als "ölbeständig" ausgeschriebene Beschichtungsstoffe müssen eine Zulassung für die Verwendung als Ölauffangwannenbeschichtung besitzen.

Sämtliche Metallanstriche und Holzanstriche werden, soweit nicht anders beschrieben, in seidenglänzender Ausführung hergestellt.

Rohrleitungen innerhalb von Deckendurchbrüchen und später nicht mehr zugänglichen Stellen erhalten einen entsprechenden Anstrich, besonders unter dem Gesichtspunkt des Korrosionsschutzes. Dies gilt auch, wenn die Leitungen mit einer Isolierung aus Armaflex o. Ä. versehen werden.

Hartmetallisolierungen erhalten einen weißen, waschfesten Anstrich.

Blechmantelisolierungen in verzinkter Ausführung erhalten keinen Anstrich, ebenso Alukaschierte Isolierungen wie auch Folienabdeckungen von Isolierungen.

Sämtliche Schaltschränke, auch wenn sie andersfarbig serienmäßig geliefert werden, erhalten einen einheitlichen Schlussanstrich bzw. sind in einer einheitlichen Farbe, die mit dem AG abzustimmen ist, zu liefern.

3.1.4 Rutschhemmung von Oberflächen
Die Vorgaben der DGUV-108-003 zur Rutschhemmung sind auch für nicht gewerbliche Bereiche mindestens einzuhalten. Die Rutschhemmungsklassen benachbarter Bereiche dürfen sich um nicht mehr als eine Rutschhemmungsklasse von einem Bereich zum benachbarten Bereich unterscheiden.

Außer in planmäßig dauerhaft im Wasser liegenden Bereichen sind für alle Bereiche, die sowohl nass als auch trocken begangen werden, beide Rutschhemmungsanforderungen (trocken nach DGUV 108-003 und nass nach DGUV 207-006) zu berücksichtigen.

Soweit die Bodenbeschichtungsauswahl des AG die erforderlichen Rutschhemmungen nicht berücksichtigt, teilt der AN dies dem AG rechtzeitig vor Materialbestellung unaufgefordert mit.

Soweit keine abweichende Rutschhemmungsanforderung im Positionstext beschrieben ist, gilt R10 als mindestens geschuldete Anforderung. Soweit Nassräume als Einsatzzweck erwähnt sind, gilt R10-B als Mindestanforderung.

3.2 Besondere Ausführung
3.2.1 Brand- und Korrosionsschutzbeschichtung
Der AN hat zusammen mit der Angebotsabgabe seine Qualifikation für Korrosionsschutzarbeiten gemäß Abschnitt 3.1 DIN EN ISO 12944-7 (KOR-Schein) vorzulegen.

Die Korrosionsschutzbeschichtung muss mit den nachfolgenden Beschichtungsstoffen verträglich sein und darf bei Wärmeeinwirkung nicht ablaufen. Werden andere Beschichtungsstoffe als Grundbeschichtung verwendet oder liegt bereits eine Altbeschichtung vor, so sind die Verträglichkeit und Eignung anhand entsprechender Prüfungen nachzuweisen. Hier ist zu beachten:
1. Die Grundbeschichtung muss den Korrosionsschutzanforderungen entsprechen; es gelten die für den Stahlbau gültigen Richtlinien und Normen.
2. Die vorhandene Schichtdicke darf 250 µm nicht überschreiten (einschließlich eventuell vorhandener Verzinkung).
3. Die vorhandene Beschichtung muss eine gute Haftung zum Untergrund haben; ein Gitterschnitt nach EN ISO 2409 ist durchzuführen.
4. Die Beflammungsprobe mit einem Bunsenbrenner muss über ca. 5 Minuten ergeben, dass die vorhandene Beschichtung sich nicht vom Untergrund löst oder durch Wärmeeinwirkung abläuft. Es muss sichergestellt sein, dass der Brandschutz auch unter höchsten Temperaturbelastungen funktionsfähig bleibt.

Für Brandschutzbeschichtungen ist zu beachten:
- Es ist Sache des AN, die erforderlichen Schichtdicken je nach Untergrund, Dicke des zu beschichtenden Bauteils, dem U/A-Verhältnis gemäß Herstellervorschrift und Zulassung zu ermitteln. Dies gilt auch für die Untergrundvorbereitung, Anzahl und Art der einzelnen Beschichtungen,
- U/A-Werte müssen vor Arbeitsbeginn ermittelt sein, damit der Ausführende weiß, welche Trockenschichtdicken erfüllt werden müssen,
- Die Einhaltung der Prüfungsanforderungen der Brandschutzbeschichtungen ist vom Hersteller durch regelmäßige Eigen- und Fremdüberwachung nachzuweisen.

Beschichtete Bauteile dürfen nach der Beschichtung keine weiteren Bekleidungen erhalten, die das Aufschäumen des Dämmschichtbildners im Brandfall behindern. Der Mindestabstand sollte 40 mm betragen.

Vom AN ist als Nebenleistung an der beschichteten Konstruktion (ggf. mehrfach) ein Schild an auffälliger Stelle anzubringen, welches aufweist:
- Zulassungsnummer und Aussteller,
- Ausführungsdatum,
- Name und Anschrift der Firma des AN,
- Anzahl der Schichten,
- Gesamtdicke der Trockenschicht,
- Art der Schlussbeschichtung,
- Datum der nächsten Prüfung,
- Warnungshinweis vor Aufbringen artfremder Beschichtungen.

3.2.2 Renovierungsarbeiten
Leim- und Kaseinfarben sind zu entfernen. Ein Überstreichen dieser Untergründe ist absolut untersagt.

Saugende, aber überstreichbare Altanstriche sind stets vor der weiteren Behandlung zu grundieren. Kreidende Untergründe sind gründlich zu reinigen; Anschleifen ist zulässig.

Schleifstaub von Holz- und Metallanstrichen ist vor Anstrichsausführung abzusaugen.

Sofern im Innenbereich auf Holzuntergründen Risse zu verspachteln sind, sind diese vor Auftragen des Grundanstriches nach ausreichender Trocknung abzuschleifen. Vor dem Verspachteln breiter Risse ist der Auftraggeber zu verständigen, um zu klären, ob eventuell darauf verzichtet wird. Im Außenbereich sind vollflächige Spachtelungen auf Holz unzulässig; vor Fleckspachteln ist Rücksprache mit dem Auftraggeber erforderlich.

Das Abbrennen von Altanstrichen bedarf der ausdrücklichen Erlaubnis durch die Bauleitung.

Mögliche Einlassstellen für Regen- oder Kondenswasser - auch in Kittfalzen - sind vor der Beschichtung mit geeigneter Spachtelmasse zu schließen.

3.2.3 Tapezierarbeiten
Falls aus der Sicht des AN alte Tapeten überklebt werden können, ist der AG darauf hinzuweisen und seine Zustimmung einzuholen. Der AN haftet für die Tragfähigkeit des bauseitigen Untergrundes, wenn Bestandstapeten verbleiben.

Stöße von Bauplatten (Gipskarton, Hartfaser u. Ä.) mit anderen Bauteilen (Putz, Beton) dürfen nicht überklebt werden, sie sind durch Fugenschnitt zu entkoppeln. Das gilt entsprechend für das Überkleben elastischer Fugen.

Für die Verarbeitung der Tapeten sind die Angaben des Herstellers zu beachten; sie sind zur Einsichtnahme bereitzuhalten. Soll danach auf Stoß geklebt werden, sind Überlappungen nicht zulässig. Stöße, Überlappungen und Doppelnahtschnitte sind unmittelbar an einspringenden Ecken anzuordnen, ein großflächiges Überkleben ist dort zu vermeiden.

Anstrichstoffe für Textilien dürfen diese nicht anlösen und sind so dünn aufzutragen, dass die Faserstrukturen bzw. -poren nicht verklebt werden.

Elemente aus verschiedenen Chargen innerhalb einer zusammenhängenden Fläche sind grundsätzlich nicht zulässig. Ist es aus produkttechnischen Gründen unvermeidbar, dass leichte Struktur- und Farbunterschiede auftreten können, so sind die Einzelteile aus verschiedenen Paletten zu entnehmen und zu mischen. Der Bauherr ist vorher auf diesen Umstand hinzuweisen und um sein Einverständnis zu ersuchen.

3.2.4 Fenster-Renovierungsanstriche
Die gesamte Ausführung erfolgt mindestens in Umfang und Qualität gemäß BFS-Merkblatt Nr. 18.

Im unteren Höhendrittel des Fensters sind alle Altanstriche außenseitig  zustandsunabhängig bis auf das rohe Holz vollständig zu entfernen, der Beschichtungsaufbau ist ab dem Schutzgrund neu aufzubauen.

Vorhandene Fügefugen sind keilförmig aufzuweiten und mit Fugenfüllmasse beschichtungssystemimmanent zu verfüllen.

Alle annähernd horizontalen Holzkanten sind vom AN mit einer Schräge > 15° im Zuge der Schleifarbeiten auszuarbeiten, sodass eine zuverlässige Entwässerung gewährleistet ist.

Soweit Farbabtrag durch Schleifen erfolgt, sind lediglich Bandschleifgeräte mit Schliffrichtung in Holzfaserrichtung zulässig; nur in Eckbereichen dürfen Exzenterschleifer zum Einsatz gelangen.

Der AN prüft sämtliche Glasversiegelungen auf Ablösung, Versprödung und Funktionsfähigkeit. Nicht intakte Glasversiegelungen sind vollständig zu entfernen und mit überstreichfähiger Dichtstoffmasse zu erneuern.

3.3 Sonstiges
Soweit nicht anders beschrieben, sind sonstige kleinere Flächen nach Angabe des AG im Rahmen der schlüsselfertigen Gesamterstellung entsprechend mit einem Anstrich bzw. Anstrichsystem zu versehen.

Von angemischten Farbtönen ist dem AN je Objekt jeweils 1 Liter Orginalgebinde für Ausbesserungsarbeiten unaufgefordert zu überlassen. Von Tapeten ist mindestens eine Rolle je Muster zu übergeben.

## 334 Malerarbeiten

### Titel 01 Malerarbeiten

**01.1 Bodenschutz, Filzvlies**
Schutzmaßnahme an Bodenflächen mit PE-beschichtetem Filzvlies einschl. Beseitigung nach Abschluss der Arbeiten.

Einbauort: nach Bedarf
Menge: 308,000 m²

**01.2 Tapeten ablösen**
Vorhandene Tapeten auf Wänden, Laibungen und Stützen entfernen.

Leistungsumfang
- Tapeten ablösen
- Entsorgung des Abbruchmaterials

Zweck: Untergrundvorbereitung für  Anstrich, Beschichtung
Vorleistung: Alt-Bestandsbeschichtung
Folgeleistung: Wandbeschichtung, Spachtelung,  Tapete
Bauteil: Bestandsmauerwerks- oder Stb.-Wände, mit oder ohne Putz

Ortsangabe: Teilflächen
Menge: 453,000 m²

**01.3 Verunreinigungen entfernen (mechanisch)**
Verunreinigungen, Schmutz, Staub, Fett und lose anhaftende Substanzen, Altbeschichtung / Plastik, vollflächig durch geeignete Maßnahmen, unter Beachtung der Bestimmungen des Umweltschutzes, fachgerecht entfernen, einschl. aller erforderlicher Nebenarbeiten und Schutzmaßnahmen.

Flächen nicht zusammenhängend!

Verfahren: mechanisch (z.B. Abbürsten, Spachtel, Meisel)
Menge: 10,000 m²

**01.4 Reinigung, Wasserflecken**
Ausgetrocknete Wasserflecken vollflächig durch geeignete Maßnahmen, fachgerecht trocken reinigen, einschl. aller erforderlicher Nebenarbeiten und Schutzmaßnahmen.
Flächen nicht zusammenhängend!

Verfahren: mechanisch (z.B. Abbürsten)
Menge: 5,000 m²

**01.5 Grundierung, Sperr-/Isoliergrund**
Grundierung von Wand-/Deckenflächen mit Sperr-/Isoliergrund.

Zweck: Verhindert das spätere
 Durchscheinen des vorhandenen
 Untergrundes sowie Regulierung der
 Saugfähigkeit
Vorleistung: gereinigte Untergründe
Folgeleistung: Beschichtungsaufbau, Tapete

Einbauort: Wand- und Deckenflächen
Menge: 965,000 m²

**01.6 Risse in Putzfläche schließen, teilflächig**
*** Bedarfsposition ohne GB
Risse in vorhandener Putzoberfläche teilflächig schließen.

Leistungsumfang
- Risse V-förmig weiten
- Verfüllung mit Spachtelmasse
- Überspannung Gewebearmierung

Zweck: geschlossene Putzoberfläche
Vorleistung: Putz
Folgeleistung: Wandbeschichtung, Spachtelung,  Tapete
Abrechnung: 20 % der gesamten Fläche
Menge: 1,000 m²

**01.7 größere Löcher und Fehlstellen schließen**
*** Bedarfsposition ohne GB
Ausbessern von größeren Löchern und Fehlstellen.

Leistungsumfang
- Verschließung der Löcher und Fehlstellen mit Spachtelmasse
- Angleichung an Bestandsoberfläche

Zweck: geschlossene Bestandsoberfläche
Folgeleistung: Wandbeschichtung, Spachtelung,  Tapete
Flächenanteil: ca. 20 %
Menge: 1,000 m²

**01.8 Untergrundausgleich, > 5-15mm**
Wandspachtelung, innen, vollflächig, einschl. Schleifen für den Ausgleich des Untergrundes von Unebenheiten.

Zweck: Verbesserung der Oberflächenqualität
Vorleistung: Abbruch Wandfliesen
Folgeleistung: Anstrich oder Tapete
Material:  Putzmörtel PIV
Stärke: von 5 bis 15 mm
Oberfläche: Q3, geglättet

Ortsangabe: Sanitärräume
Menge: 39,500 m²

**01.9 Wandspachtelung, vollflächig, PIV, Q3. Putz, GK-Wände**
Wandspachtelung, innen, vollflächig, einschl. Schleifen.

Zweck: Verbesserung der Oberflächenqualität
Vorleistung: GK-Wände
Folgeleistung: Anstrich oder Tapete
Material: Gips-Flächenspachtel C7-20-2 nach
 DIN EN 13279, Mörtelgruppe PIV
Schichtdicke: bis 5 mm
Oberfläche: Q3, geglättet

Einbauort: Sanitar G1 + 2 + 3, WC-B, Mehrzweckraum
Menge: 56,500 m²

**01.10 Laibungsspachtelung, vollflächig, PIV, Q3**
Laibungsspachtelung, innen, vollflächig.

Leistungsbestandteile
- Grundspachtelung
- Scharfes Abziehen der übrigen Plattenfläche
- Schleifen

Zweck: Verbesserung der Oberflächenqualität
Vorleistung: grundierte glatte Beton- oder geputzte
 MW-Laibungen
Folgeleistung: Anstrich oder Tapete
Material: Gips-Flächenspachtel C7-20-2 nach
 DIN EN 13279, Mörtelgruppe PIV
Schichtdicke: bis 5 mm
Oberfläche: Q3, geglättet

Ortsangabe: Treppenhaus Neu; Flur;
  Eingang Neu/Flur; Gruppenraum G3
Menge: 47,000 m

**01.11 Grundierung, Tiefgrund, Putz- und Spachtelflächen**
Grundierung von Wand-/Deckenflächen mit Tiefgrund.

Zweck: Verfestigung der Oberfläche und
 Einschränkung der Saugfähigkeit
Vorleistung: gereinigte mineralische Untergründe, Gipksartonplatten. Vliestapete
Folgeleistung: Beschichtungsaufbau, Tapete

Einbauort: Gruppenräume, Eingangsbereich, Flure, Sanitärräume, Treppenhaus, Mehrzweckraum
Menge: 965,000 m²

**01.12 Glasfasertapete, Wand, Struktur**
*** Bezugsbeschreibung
Oberflächenbekleidung von Wänden im Innenbereich mit Glasfasertapete.

Zweck: Struktur-Oberfläche in
 beanspruchten Bereichen
Vorleistung: Grundierung
Folgeleistung: Beschichtung
Material: mineralische Glasfaser
Struktur: Fischgräte
Flächengewicht: über 210 g/m2

Einbauort: Eingangsbereich, Treppenhaus, Flurbereich, Lager, Mehrzweckraum
Menge: 321,000 m2

**01.13 Glasfasertapete, Wand, Struktur, Kleinflächen beiarbeiten**
*** wie Position 01.12
Oberflächenbekleidung von Wänden im Innenbereich mit Glasfasertapete, Beiarbeitung von verschlossenen Tür- und Fensteröffnungen, Abbruchstellen.

Einbauort:  Tür- und Fensteröffnungen
Menge: 10,000 m²

**01.14 Glasfaservlies, Laibungen**
Oberflächenbekleidung, innen, mit Glasfaservlies, wie Wandbekleidung, jedoch an Laibungen.

Leistungsumfang
- Tapete in Laibung
- Acrylanschlussfuge an Fensterelement

Laibungstiefe: bis ca. 25 cm

Einbauort: Eingangsbereich, Treppenhaus, Flurbereich, Lager, Mehrzweckraum
Menge: 47,000 m

**01.15 Dispersionsbeschichtung, Wand, NAK1**
*** Bezugsbeschreibung
Zwischen- und Schlussbeschichtung an Wandflächen, innen, mit Kunststoff-Dispersionssilikatfarbe für mineralische Anstriche, hoch diffusionsfähig.

Leistungsumfang
- Anstrich

Vorleistung: Putz/GK, mit Tiefgrund oder
 Raufasertapete, Spachtel
Folgeleistung: endfertig
Beschichtungsstoff: Dispersionsfarbe, fungizidfrei
 "Blauer Engel"
Nassabrieb: Klasse 1, nach DIN EN 13300
Farbe: weiß
Standardnutzung: Räume mit höchsten Anforderungen
 an Strapazier-/Reinigungsfähigkeit,
 z. B. Büro und Sanitärräume

Einbauort: Gruppenräume, Eingangsbereich, Flure, Sanitärräume, Treppenhaus, Mehrzweckraum, Lager
Menge: 655,410 m2

**01.16 Dispersionsbeschichtung, Decke, NAK1**
Zwischen- und Schlussbeschichtung an Deckenflächen, innen, mit Kunststoff-Dispersionssilikatfarbe für mineralische Anstriche, hoch diffusionsfähig.

Leistungsumfang
- Anstrich

Vorleistung: Putz/GK, mit Tiefgrund oder
 Raufasertapete, Spachtel
Folgeleistung: endfertig
Beschichtungsstoff: Dispersionsfarbe, fungizidfrei
 "Blauer Engel"
Nassabrieb: Klasse 1, nach DIN EN 13300
Farbe: weiß
Standardnutzung: Räume mit höchsten Anforderungen
 an Strapazier-/Reinigungsfähigkeit,
 z. B. Büro und Sanitärräume

Einbauort: Gruppenräume, Eingangsbereich, Flure, Sanitärräume, Treppenhaus, Mehrzweckraum, Lager
Menge: 308,000 m2

**01.17 Höhenzulage Deckenbeschichtungen**
Höhenzulage zu Deckenbeschichtungen für die Ausführung von Deckenflächen oberhalb H= 3,50 m (entsprechend Arbeitsgerüstebene über 2,00 m).

Leistungsbestandteile
- Zulage Mehraufwand Arbeitshöhe
- Herstellen des Höhenzugangs (Gerüst, Rollgerüst, Leiter, etc.)

Ortsangabe: Treppenhaus
Menge: 25,000 m²

**01.18 Zulage Wandfläche getönt absetzen**
*** Bedarfsposition ohne GB
Zulage für das getönte Absetzen der Beschichtungen anstelle weißer Farbtöne.

Höhe: bis ca. 2 m

Ortsangabe: Flurbereich
Menge: 1,000 m²

**01.19 Dispersionsbeschichtung, Decken/UZ, NAK1**
*** Bedarfsposition ohne GB
Zwischen- und Schlussbeschichtung an Deckenflächen, innen, mit Kunststoff-Dispersionssilikatfarbe für mineralische Anstriche, hoch diffusionsfähig.

Leistungsumfang
- Anstrich

Vorleistung: Beton/Putz/GK, grundiert, Spachtel
Folgeleistung: endfertig
Beschichtungsstoff: Dispersionsfarbe, fungizidfrei
 "Blauer Engel"
Nassabrieb: Klasse 1, nach DIN EN 13300
Farbe: weiß
Standardnutzung: Räume mit höchsten Anforderungen
 an Strapazier-/Reinigungsfähigkeit,
 z. B. Büro und Sanitärräume

Ortsangabe: Büro, Mehrzweckraum, WC, Flur
Menge: 1,000 m²

**01.20 Dispersionsbeschichtung, Randfries bis 30 cm, NAK1**
Randfriesbeschichtung, innen, mit Material wie Wandbeschichtung.

Leistungsumfang
- Anstrich

Nassabrieb: Klasse 1, nach DIN EN 13300
Beschichtung: Kunststoff-Dispersionsfarbe
Randfriestiefe: bis 30 cm

Ortsangabe: Flurbereich
Menge: 18,000 m

**01.21 Laibungsbeschichtung, Dispersion, NAK1**
Laibungsbeschichtung, innen, mit Material wie Wandbeschichtung.

Leistungsumfang
- Anstrich

Vorleistung: Fenster-/Türlaibung
Nassabrieb: Klasse 1, nach DIN EN 13300
Beschichtung: Kunststoff-Dispersionsfarbe
Laibungstiefe: bis 25 cm

Ortsangabe: Büro, Mehrzweckraum, WC, Flur
Menge: 36,000 m

**01.22 Dispersionsbeschichtung, Treppen, NAK1**
Beschichtung an Treppenlaufuntersichten und -wangen,
innen, mit Kunststoff-Dispersionsfarbe.

Leistungsumfang
- Anstrich

Vorleistung: Beton/Putz, grundiert
Nassabrieb: Klasse 1, nach DIN EN 13300
Beschichtungsstoff: Dispersionsfarbe, fungizidfrei
 "Blauer Engel"
Standardnutzung: Räume mit höchsten Anforderungen
 an Strapazier-/Reinigungsfähigkeit

Ortsangabe: Treppenhaus; Nebeneingang
Menge: 13,000 m2

**01.23 Zulage Rohrkasten 2seitig streichen**
*** Bedarfsposition ohne GB
*** wie Position 01.15
Streichen eines Rohrkasten 2seitig als GK Abkofferung

Abwicklung: bis ca. 60 cm
Einbausituation:  Decke-/ Wand

Ortsangabe:  Mehrzweckraum, Flur
Menge: 1,000 m

**01.24 Decken-/Wandflächenanstrich in Kleinflächen**
Zwischen- und Schlussbeschichtung an Wand- und Deckenflächen, innen, mit Kunststoff-Dispersionssilikatfarbe für mineralische Anstriche, hoch diffusionsfähig. in Kleinflächen

Vorleistung: Beton/Putz, grundiert, Q2 verputzt
Folgeleistung: endfertig
Beschichtungsstoff: Dispersionssilikatfarbe
Farbe: weiß
Nassabrieb:  Klasse 1, nach DIN EN 13300
Menge: 10,000 m²

**01.25 Zulage Heizkörpernischen, Dispersion, NAK1**
Laibungsbeschichtung, innen, mit Material wie Wandbeschichtung.

Beschichtung: Kunststoff-Dispersionsfarbe
Nassabrieb: Klasse 1, nach DIN EN 13300
Laibungstiefe: bis 25 cm

Einbauort: Heizkörpernischen
Menge: 10,000 Stck

**01.26 Lackierung, Umfassungszarge, 1-flg <0,24 m**
Lackierung, Innentürzarge, sorgfältig reinigen, schleifen und fachgerecht, Grundieren, Zwischen- und Schlussbeschichtung mit Polyurethan - Acryllackfarbe, wasserverdünnbar, geruchsarm, hoch kratz- und stoßfest, seidenmatt, pigmentiert, außen und innen einsetzbar.

Vorleistung: Grundierung
Folgeleistung: Oberfläche endfertig
Material: wasserbasierter Acryl-Lack
Farbton: Standardfarbton
Türzarge: Umfassungszarge, 1-flg.,
 Stahlblech
Maulweite: über 0,24 m; i. M. ca. 0,175 m
Baurichtmaß: bis 1,01 x 2,01 m

Ortsangabe: Eingang, Gruppenraum G3, Nebenraum G3, Diff. G3, WC-B, Lager, Abstr.
Menge: 9,000 Stck

**01.27 Lackierung, HK-Anbindung, 2x <DN40, L<1,00m**
*** Bedarfsposition ohne GB
Lackierung Rohrleitungen für Heizkörperanbindung mit Heizkörperlack, als Erstbeschichtung einschl. Grundierung.

Rohrdurchmesser: bis DN 40 mm
Rohrlänge: bis 2-mal 1,00 m

Ortsangabe: Zuleitungen
Menge: 1,000 Stck

**01.28 Fugenverschluss, innen, Acryl**
Fugenverschluss, innen, als horizontale und vertikale Wand- und Deckenanschlüsse sowie an Türbekleidungen.

Fugenbreite: 6-8 mm i. M., Dreiecksfuge
Fugendichtmasse: Acryl, überstreichbar
Elastizität: Zul. Gesamtverformung
 (ZGV) > 20 %
Menge: 300,000 m

### Titel 02 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**02.1 Stundensatz: Fachwerker**
Stundensatz für Leistungen, welche nicht in den Positionen erfasst sind und nur auf ausdrückliche Anweisung der Bauleitung gegen Nachweis zur Ausführung kommen.

Fachwerker
Menge: 20,000 Std

**02.2 Stundensatz: Helfer**
Stundensatz für Leistungen, welche nicht in den Positionen erfasst sind und nur auf ausdrückliche Anweisung der Bauleitung gegen Nachweis zur Ausführung kommen.

Helfer
Menge: 20,000 Std
